# Umklebearbeiten VLS A5 und A861
Angebotsaufforderung (GAEB DA XML 3.2, DA83)
Projekt: A-05429-00
Währung: EUR
Auftraggeber: Autobahn GmbH des Bundes, Niederlassung Südwest (Stuttgart), Autobahn GmbH-NL Südwest, Augsburger Str.748, 70329 Stuttgart, Augsburger Str.748, 70329 Stuttgart
Erstellt mit: GXML Toolbox V3.3 R20230829, iTWO_64 V25.0.650, 16.04.2026

## 1 Umklebearbeiten VLS Weil am Rhein/Rheinfelden gemäß VRAO
Datum: 16.04.2026
WaGr: 99_99_01

### Abschnitt 00 Umklebearbeiten VLS Weil am Rhein/Rheinfelden gemäß VRAO

### Abschnitt 01 Termine

#### Unterabschnitt 01.01 Startgespräch

**01.01.0001 Startgespräch in der Autobahnmeisterei Efringen-Kirchen**
*** Pauschalposition
Menge: 1,000 Psch

#### Unterabschnitt 01.02 Abnahme

**01.02.0001 Ortsbegehung mit Beteiligung des Auftraggebers**
*** Pauschalposition
Menge: 1,000 Psch

### Abschnitt 02 Folien

#### Unterabschnitt 02.01 Erstellung Beschriftungszeichnungen

**02.01.0001 Erstellung Beschriftungszeichnungen**
*** Pauschalposition
Menge: 1,000 Psch

#### Unterabschnitt 02.02 Herstellung und Lieferung neuer Folienzuschnitte

**02.02.0001 Herstellung und Lieferung neuer Folienzuschnitte**
Menge: 410,000 m2

#### Unterabschnitt 02.03 Entfernung und Entsorgung aller Bestandsfolien

**02.03.0001 Entfernung und Entsorgung aller Bestandsfolien**
*** Pauschalposition
Menge: 1,000 Psch

#### Unterabschnitt 02.04 Montage aller neuen Folien von Montag bis Donnerstag

**02.04.0001 Montage aller neuen Folien von Montag bis Donnerstag**
*** Pauschalposition
Menge: 1,000 Psch

**02.04.0002 Hubsteiger von Montag bis Donnerstag**
*** Pauschalposition
Menge: 1,000 Psch

**02.04.0003 Übernachtung von Montag bis Donnerstag**
*** Pauschalposition
Menge: 1,000 Psch

**02.04.0004 Personal inkl. An- und Abfahrt von Montag bis Donnerstag**
*** Pauschalposition
Menge: 1,000 Psch

#### Unterabschnitt 02.05 Montage aller neuen Folien von Freitag bis Samstag

**02.05.0001 Montage aller neuen Folien von Freitag bis Samstag**
*** Pauschalposition
Menge: 1,000 Psch

**02.05.0002 Hubsteiger von Freitag bis Samstag**
*** Pauschalposition
Menge: 1,000 Psch

**02.05.0003 Übernachtung von Freitag bis Samstag**
*** Pauschalposition
Menge: 1,000 Psch

**02.05.0004 Personal inkl. An- und Abfahrt von Freitag bis Samstag**
*** Pauschalposition
Menge: 1,000 Psch

#### Unterabschnitt 02.06 Zulage für weitere Montagearbeiten

**02.06.0001 Zulage für weitere Montagearbeiten nach Abbruch aufgrund von z.B. schlechten Witterungsbedingungen auf Veranlassung des AG**
Menge: 2,000 St

### Abschnitt 03 Statische Beschilderung

#### Unterabschnitt 03.01 Erstellung Beschriftungszeichnungen

**03.01.0001 Erstellung Beschriftungszeichnungen**
*** Pauschalposition
Menge: 1,000 Psch

#### Unterabschnitt 03.02 Entfernung und Entsorgung alter Beschilderung

**03.02.0001 Entfernung und Entsorgung alter Beschilderung**
Menge: 1,000 St

#### Unterabschnitt 03.03 Herstellung und Lieferung neuer Beschilderung

**03.03.0001 Herstellung und Lieferung neuer**
Herstellung und Lieferung neuer Beschilderung inkl. Reiterbefestigung, Halfenschienen und Halfenschrauben
Menge: 6,000 St

#### Unterabschnitt 03.04 Montage neuer Beschilderung inkl. Versatz Soffitten

**03.04.0001 Montage neuer Beschilderung inkl.**
Montage neuer Beschilderung inkl. Versatz Soffitten
Menge: 6,000 St

### Abschnitt 04 Verkehrssicherung kürzerer Dauer durchführen

*Hinweis: Verkehrssicherung an Arbeitsstellen*
Verkehrssicherung an Arbeitsstellen von kürzerer Dauer betriebsfertig aufbauen, vorhalten, warten, instandsetzen, betreiben und abbauen.
Vorübergehende Verkehrssicherungsmaßnahmen durchführen

#### Unterabschnitt 04.01 Nach RSA, Regelplan DIII/1l

**04.01.0001**
Regelpan DIII/1l Arbeitsstelle von kürzerer Dauer auf dem linken Fahrstreifen einer Richtungsfahrbahn
Menge: 20,000 St

#### Unterabschnitt 04.02 Nach RSA, Regelplan DIII/3

**04.02.0001**
Regelpan DIII/3 Arbeitsstelle von kürzerer Dauer bei Sperrung des mittleren und rechten Fahrstreifens einer Richtungsfahrbahn
Menge: 16,000 St

#### Unterabschnitt 04.03 Nach RSA, Regelplan DIII/1r

**04.03.0001 Regelpan DIII/1r Arbeitsstelle von**
Regelpan DIII/1r Arbeitsstelle von kürzerer Dauer auf dem rechten Fahrstreifen einer Richtungsfahrbahn
Menge: 5,000 St

#### Unterabschnitt 04.04 Nach RSA, Regelplan DIII/2

**04.04.0001 Regelpan DIII/2 Arbeitsstelle von**
Regelpan DIII/2 Arbeitsstelle von kürzerer Dauer auf dem linken Fahrstreifen einer Richtungsfahrbahn
Menge: 1,000 St

#### Unterabschnitt 04.05 Nach RSA, Regelplan DIV/1l

**04.05.0001 Regelpan DIV/1l Nachtbaustelle**
Regelpan DIV/1l
Nachtbaustelle
Arbeitsstelle von kürzerer Dauer auf dem linken Fahrstreifen einer Richtungsfahrbahn
Menge: 1,000 St

#### Unterabschnitt 04.06 Nach RSA, Regelplan DIV/1r

**04.06.0001 Regelpan DIV/1r Nachtbaustelle**
Regelpan DIV/1r
Nachtbaustelle
Arbeitsstelle von kürzerer Dauer auf dem rechten Fahrstreifen einer Richtungsfahrbahn
Menge: 1,000 St

#### Unterabschnitt 04.07 Nach RSA, Regelplan DIV/2

**04.07.0001 Regelpan DIV/2 Nachtbaustelle**
Regelpan DIV/2
Nachtbaustelle
Arbeitsstelle von kürzerer Dauer bei Sperrung des mittleren und rechten Fahrstreifens einer Richtungsfahrbahn
Menge: 1,000 St
